# Asphaltsanierung AM OL 26
Angebotsaufforderung (GAEB DA XML 3.2, DA83)
Projekt: A-13461-00
Währung: EUR
Vergabeart: Öffentliche Ausschreibung
Auftraggeber: Autobahn GmbH des Bundes, Zentrale (Berlin), Heidestr. 15, 10557 Berlin, E-Mail recht@autobahn.de
Erstellt mit: GXML Toolbox V3.3 R20230829, iTWO_64 V25.0.650, 19.05.2026

## 1 Asphaltsanierung AM Oldenburg 2026
Datum: 19.05.2026
WaGr: 99_99_01

### Abschnitt 00 Asphaltsanierung Verflechtung Kreuz Oldenburg Nord

#### Unterabschnitt 00.00 Verkehrssicherung

**00.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**00.00.0003 Fahrbahnreinigung**
Fahrbahnreinigung mit Saugkehrmaschine vor Verkehrsfreigabe.
Fahrbahnreinigung nicht genutzter Verkehrsflächen. Kehrgut von der Baustelle entfernen und nach Verwertung nach Wahl des AN zuführen. Verwertung wird nicht gesondert vergütet.
Menge: 250,000 m2

**00.00.0004 Verkehrssicherung läng.Dauer durchf Arb.st.u. Uml.str*VZ-Plan des AG außer/in Kraft s.*über 2 bis 7 Tage gebührenfrei**
StL-Nr. 2110513031109921
Verkehrssicherung von längerer Dauer betriebsfertig
aufbauen, vorhalten, warten, instand setzen, betreiben
und abbauen. Vorübergehende Verkehrssicherungsmaßnahmen
durchführen. Die Kontrolle der Verkehrssicherung wird
nicht gesondert vergütet. Vorübergehende Markierung,
transportable Lichtsignalanlage, bauliches Leitelement,
mobile Stauwarnanlage, LED-Anzeigetafel und transportable Schutzeinrichtung werden gesondert vergütet.
Verkehrssicherung an Arbeitsstelle und Umleitungsstrecke.
Nach Verkehrszeichenplan des AG.
Vorhandene Verkehrsschilder nach Unterlagen des AG außer Kraft und wieder in Kraft setzen.
Länge des Arbeitsbereiches '300,0 m'

Für Verkehrsführungsphase 'VZ-Plan 1.0, VZ-Plan 2.0 und VZ-Plan DIII/U.1 FU
Auskreuzvorrichtungen, Hinweistafeln und Umleitungstafeln werden gesondert vergütet.'

Einsatzzeit über 2 bis 7 Tage.
Verkehrsrechtliche Anordnung, gebührenfrei, nach Unterlagen des AG einholen und zugehörige Unterlagen erstellen. Erforderliche Ortsbesichtigungen zur Erstellung
der Planunterlagen für die verkehrsrechtliche Anordnung
durchführen.
Menge: 1,000 St
Leistungsbereichkatalog: 105

**00.00.0005 Verk.sich. kürzerer Dauer durchf.*stat. Arbeitsst. bei Tageslicht*Anordnung n. Unt. gebührenfrei**
StL-Nr. 2110513509199111
Verkehrssicherung an Arbeitsstellen von kürzerer Dauer
betriebsfertig aufbauen, vorhalten, warten, instand
setzen, betreiben und abbauen. Vorübergehende Verkehrssicherungsmaßnahmen durchführen.
Nach Verkehrszeichenplan Bezeichnung/Nummer 'VZ-Plan 1.1
. des AG'

Für stationäre Arbeitsstelle.
Länge des Arbeitsbereiches '300,0 m'

Gesamtdauer der Verkehrsführung 'über 6 h bis max 10 h'

Bei Tageslicht.
Verkehrsrechtliche Anordnung nach Unterlagen des AG
einholen und zugehörige Unterlagen erstellen. Erforderliche Ortsbesichtigungen zur Erstellung der Planunterlagen für die verkehrsrechtliche Anordnung durchführen.
Gebührenfrei.
Menge: 3,000 St
Leistungsbereichkatalog: 105

**00.00.0006 Verk.sich. kürzerer Dauer durchf.*stat. Arbeitsst. bei Dunkelheit*Anordnung n. Unt. gebührenfrei**
StL-Nr. 2110513509199211
Verkehrssicherung an Arbeitsstellen von kürzerer Dauer
betriebsfertig aufbauen, vorhalten, warten, instand
setzen, betreiben und abbauen. Vorübergehende Verkehrssicherungsmaßnahmen durchführen.
Nach Verkehrszeichenplan Bezeichnung/Nummer 'VZ-Plan 1.2 des AG'

Für stationäre Arbeitsstelle.
Länge des Arbeitsbereiches '300,0 m'

Gesamtdauer der Verkehrsführung 'über 6 h bis max 10 h'

Bei Dunkelheit.
Verkehrsrechtliche Anordnung nach Unterlagen des AG
einholen und zugehörige Unterlagen erstellen. Erforderliche Ortsbesichtigungen zur Erstellung der Planunterlagen für die verkehrsrechtliche Anordnung durchführen.
Gebührenfrei.
Menge: 1,000 St
Leistungsbereichkatalog: 105

**00.00.0007 Verkehrsschild verändern*über der Fahrbahn auß. Kraft setzen*mob.Auskreuzvorr.**
Vorhandenes Verkehrsschild verändern, vorhalten, warten, instand setzen, betreiben, kontollieren und abbauen. Vorübergehende Verkehrssicherungsmaßnahmen durchführen.
Verkehrsschild gemäß VZ-Plan 1.0 und 2.0
Über der Fahrbahn.
Verkehrsschild berührungslos außer Kraft setzen.
Verkehrsschild außer Kraft setzen mit mobiler Auskreuzvorrichtung.
Einsatzzeit über 2 bis 7 Tage
Menge: 12,000 St
Leistungsbereichkatalog: 105

**00.00.0008 Verkehrstafel aufb., abb., vorh.*Tafel über 2-4 m2 Typ RA2, B*profilverstärkt*Höhe 1,50 m über 16 bis 21 Tage**
Verkehrstafel aufbauen, vorhalten, warten, instand setzen, kontrollieren und abbauen. Aufstellvorrichtung nach statischen
und konstruktiven Erfordernissen. Vorübergehende Verkehrssicherungsmaßnahmen durchführen.
Verkehrstafel gemäß Anlage Schilderskizzen Blatt 1
Größe über 2,00 bis 4,00 m2 nach Unterlagen des AG.
Retroreflektierend mit Folie Klasse RA2, Aufbau B.
Randausbildung = profilverstärkt.
Aufstellvorrichtung gemäß TL-Aufstellvorrichtungen nach Wahl des AN unter Vorgaben in Kapitel 3.1.8 bzw. 3.5.2 der Baubeschreibung.
Aufstellhöhe über der Verkehrsfläche = 1,50 m.
Einsatzzeit über 16 bis 21 Tage.
Menge: 8,000 St
Leistungsbereichkatalog: 105

**00.00.0009 Verkehrstafel ändern**
Vorhandene Verkehrstafel ändern. Änderungsvorrichtungen
vorhalten, warten, instand setzen und kontrollieren. Vorübergehende Verkehrssicherungsmaßnahmen durchführen.
Verkehrstafel über 2-4m²
Aufstellhöhe über der Verkehrsfläche Höhe 1,50m
Verkehrstafel verändern mit Decktafel gemäß Anlage
Schilderskizzen Blatt 1
Einsatzzeit über 16 bis 21 Tage
Menge: 8,000 St
Leistungsbereichkatalog: 105

**00.00.0010 Verkehrsschild aufb., abb., vorh. Rechteck*Größe 3*Typ RA2, B profilverstärkt Höhe 1,50 m*über 2 bis 7 Tage**
Verkehrsschild aufbauen, vorhalten, warten, instand
setzen, kontrollieren und abbauen.
Aufstellvorrichtung nach statischen
Erfordernissen. Vorübergehende Verkehrssicherungsmaßnahmen durchführen.
Verkehrsschild = Rechteck.
Größe 3.
Retroreflektierend mit Folie Klasse RA2, Aufbau B.
Schild = profilverstärkt.
Aufstellvorrichtung gemäß TL-Aufstellvorrichtungen nach Wahl des AN unter Vorgaben in Kapitel 3.1.8 bzw. 3.5.2 der Baubeschreibung.
VZ-467 mit Zielangabe gemäß VZ-Plan 1.0 und 2.0
Aufstellhöhe über der Verkehrsfläche = 1,50 m.
Einsatzzeit über 2 bis 7 Tage.
Menge: 10,000 St
Leistungsbereichkatalog: 105

#### Unterabschnitt 00.01 Asphaltarbeiten

**00.01.0001 Asphaltbefestigung trennen Einzelfl.*schneiden**
StL-Nr. 231130383109
Asphaltbefestigung geradlinig trennen.
in Einzelflächen längs und quer zur Fahrbahnachse,
Trennen durch Schneiden.
Dicke der Asphaltbefestigung '<= 4cm'
Menge: 400,000 m
Leistungsbereichkatalog: 113

**00.01.0002 Asphaltbefestigung trennen Einzelfl.*schneiden**
StL-Nr. 231130383109
Asphaltbefestigung geradlinig trennen.
in Einzelflächen längs und quer zur Fahrbahnachse,
Trennen durch Schneiden.
Dicke der Asphaltbefestigung '> 4cm bis 12cm'
Menge: 400,000 m
Leistungsbereichkatalog: 113

**00.01.0003 Asphalt fräsen ADS*Splittmastixasph. Tiefe ü.2,5-4,5cm*Fahrbahn*Fräsasph. verw.**
StL-Nr. 2311300513301910
Asphalt fräsen und Fräsgut aufnehmen. Anschlusskante
geradlinig auf Frästiefe herstellen. Der Schnittlinienabstand darf maximal 15 mm betragen.
Asphaltdeckschicht.
Asphaltdeckschicht = Splittmastixasphalt.
Frästiefe über 2,5 bis 4,5 cm.
Fläche = Fahrbahn.
Breite '3,5m bis 12m'

Fräsasphalt nach Wahl des AN verwerten.
Menge: 900,000 m2
Leistungsbereichkatalog: 113

**00.01.0004 Asphalt fräsen ADS*Splittmastixasph.*Fahrbahn*Fräsasph. verw.**
StL-Nr. 2311300513901910
Asphalt fräsen und Fräsgut aufnehmen. Anschlusskante
geradlinig auf Frästiefe herstellen. Der Schnittlinienabstand darf maximal 15 mm betragen.
Asphaltdeckschicht.
Asphaltdeckschicht = Splittmastixasphalt.
Frästiefe '4,5cm bis 12cm'

Fläche = Fahrbahn.
Breite '3,5m bis 12m'

Fräsasphalt nach Wahl des AN verwerten.
Menge: 920,000 m2
Leistungsbereichkatalog: 113

**00.01.0005 Unterlage reinigen Asphaltbefestig.*lose Teile aufn. Einzelflächen**
StL-Nr. 231130581120
Unterlage reinigen. Anfallendes Kehrgut nach Wahl des
AN verwerten.
Unterlage = Asphaltbefestigung.
Lose Bestandteile von Schadstellen aufnehmen.
Nicht zusammenhängende Teilflächen.
Menge: 900,000 m2
Leistungsbereichkatalog: 113

**00.01.0006 Bitumenemulsion aufsprühen Bk100-Bk3,2*Asphalt frisch manuell*C60BP4-S*Menge 200 g/m2 vor A.deckschicht**
StL-Nr. 23113063112113
Bitumenemulsion zur Herstellung des Schichtenverbundes
aufsprühen.
Auf Verkehrsflächen der Belastungsklassen Bk100 bis
Bk3,2.
Unterlage = Asphaltbefestigung, frisch.
Ausführung in Teilflächen manuell.
Bindemittel = C60BP4-S.
Bindemittelmenge = 200 g/m2.
Vor Einbau Asphaltdeckschicht.
Menge: 920,000 m2
Leistungsbereichkatalog: 113

**00.01.0007 Bitumenemulsion aufsprühen Bk100-Bk3,2*Asphalt gefräst manuell*C60BP4-S*Menge 400 g/m2 vor A.bindersch.**
StL-Nr. 23113063122152
Bitumenemulsion zur Herstellung des Schichtenverbundes
aufsprühen.
Auf Verkehrsflächen der Belastungsklassen Bk100 bis
Bk3,2.
Unterlage = Asphaltbefestigung, gefräst.
Ausführung in Teilflächen manuell.
Bindemittel = C60BP4-S.
Bindemittelmenge = 400 g/m2.
Vor Einbau Asphaltbinderschicht.
Menge: 920,000 m2
Leistungsbereichkatalog: 113

**00.01.0008 Asphaltbindersch.a. AC 16 B S herst Bk100*Dicke 8 cm*Bitumen 25/55-55A Kategorie C 100/0*Gestein SZ 18**
StL-Nr. 2311321912111009
Asphaltbinderschicht aus Asphaltbinder AC 16 B S herstellen. Anlieferung des Asphaltmischguts in
thermoisolierten Transportbehältern.
In Verkehrsflächen der Belastungsklasse Bk100.
Einbaudicke = 8 cm.
Bindemittel = 25/55-55 A.
Grobe Gesteinskörnung = Kategorie C 100/0.
Grobe Gesteinskörnung = Kategorie SZ 18.
Einbau 'nach Wahl des AN'
Menge: 900,000 m2
Leistungsbereichkatalog: 113

**00.01.0009 Asphaltdecksch. aus SMA 11 S herst. Bk100*Dicke 4 cm*Bitumen 25/55-55A Kategorie C 100/0**
StL-Nr. 2311340811110009
Asphaltdeckschicht aus Splittmastixasphalt SMA 11 S
herstellen. Anlieferung des Asphaltmischguts in
thermoisolierten Transportbehältern.
In Verkehrsflächen der Belastungsklasse Bk100.
Einbaudicke = 4 cm.
Bindemittel = 25/55-55 A.
Grobe Gesteinskörnung = Kategorie C 100/0.
Einbau 'nach Wahl des AN'
Menge: 900,000 m2
Leistungsbereichkatalog: 113

**00.01.0010 Asphaltbindersch.a. AC 16 B S herst Bk100*Profilausgleich Bitumen 25/55-55A*Kategorie C 100/0 Gestein SZ 18**
StL-Nr. 2311322413111009
Asphaltbinderschicht aus Asphaltbinder AC 16 B S herstellen. Anlieferung des Asphaltmischguts in
thermoisolierten Transportbehältern.
In Verkehrsflächen der Belastungsklasse Bk100.
Einbau zum Profilausgleich.
Bindemittel = 25/55-55 A.
Grobe Gesteinskörnung = Kategorie C 100/0.
Grobe Gesteinskörnung = Kategorie SZ 18.
Einbau 'nach Wahl des AN'
Menge: 1,000 t
Leistungsbereichkatalog: 113

**00.01.0011 Asphaltbindersch.a. AC 11 B S herst Bk100*Profilausgleich Bitumen 25/55-55A*Kategorie C 100/0 Gestein SZ 18**
Asphaltbinderschicht aus Asphaltbinder AC 11 B S herstellen. Anlieferung des Asphaltmischguts in
thermoisolierten Transportbehältern.
In Verkehrsflächen der Belastungsklasse Bk100.
Einbau zum Profilausgleich.
Bindemittel = 25/55-55 A.
Grobe Gesteinskörnung = Kategorie C 100/0.
Grobe Gesteinskörnung = Kategorie SZ 18.
Einbau nach Wahl des AN
Menge: 1,000 t
Leistungsbereichkatalog: 113

**00.01.0012 Anschl. a. Fuge m. B-fugenb. herst. Anschl.Rep+Aufgr*Anschl.längs+quer Schichtd. 4 cm*über 20-100 m Breite 10 mm**
StL-Nr. 23113917335201
Anschluss als Fuge an bestehende Asphaltschicht oder
Bauteil in der Dicke der Asphaltschicht mit Bitumenfugenband einschließlich zugehörigem und zuvor aufgetragenem Voranstrichmittel herstellen.
Anschluss an Reparatur- und Aufgrabungsflächen.
Längs- und Querfuge.
Dicke der Asphaltschicht = 4 cm.
Einzellängen über 20,00 m bis 100,00 m.
Breite des Bitumenfugenbandes = 10 mm.
Menge: 400,000 m
Leistungsbereichkatalog: 113

**00.01.0013 Abstumpfungsmaßnahme durchführen LFK 2/5*Gestein wie Decke Menge 1 kg/m2**
StL-Nr. 231139522110
Abstumpfungsmaßnahme zur Erhöhung der Anfangsgriffigkeit durch gleichmäßiges Aufbringen und Einwalzen von
Abstreukörnung durchführen. Nicht gebundene Abstreukörnung aufnehmen und nach Wahl des AN verwerten.
Abstreukörnung = Lieferkörnung 2/5.
Aus Gestein wie grobe Gesteinskörnung in Asphaltdeckschicht.
Abstreumenge = 1 kg/m2.
Menge: 900,000 m2
Leistungsbereichkatalog: 113

**00.01.0014 Probegefäß liefern 10-l-Blecheimer*Mithilfe Kprüf.**
StL-Nr. 1910171211
Probegefäß zur Aufnahme von Baustoffproben, für Kontrollprüfungen und für Rückstellproben des AG liefern.
Probegefäß = sauberer 10-l-Blecheimer mit dicht schließendem Deckel.
Mithilfe bei der Probennahme im Baubereich nach Angaben
des AG.
Menge: 2,000 St
Leistungsbereichkatalog: 101

### Abschnitt 01 Asphaltsanierung AS Ganderkesee Ost

#### Unterabschnitt 01.00 Verkehrssicherung

**01.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**01.00.0003 Fahrbahnreinigung**
Fahrbahnreinigung mit Saugkehrmaschine vor Verkehrsfreigabe bzw. nach jedem Umbau oder Abbau der Transportablen Schutzeinrichtung durchführen. Fahrbahnreinigung nicht genutzter Verkehrsflächen. Kehrgut von der Baustelle entfernen und nach Verwertung nach Wahl des AN zuführen. Verwertung wird nicht gesondert vergütet
Menge: 1000,000 m2

**01.00.0004 Verkehrssicherung läng.Dauer durchf Arbeitsstelle*VZ-Plan des AG außer/in Kraft s.*über 7 b. 14 Tage gebührenfrei**
StL-Nr. 2110513011109931
Verkehrssicherung von längerer Dauer betriebsfertig
aufbauen, vorhalten, warten, instand setzen, betreiben
und abbauen. Vorübergehende Verkehrssicherungsmaßnahmen
durchführen. Die Kontrolle der Verkehrssicherung wird
nicht gesondert vergütet. Vorübergehende Markierung,
transportable Lichtsignalanlage, bauliches Leitelement,
mobile Stauwarnanlage, LED-Anzeigetafel und transportable Schutzeinrichtung werden gesondert vergütet.
Verkehrssicherung an Arbeitsstelle.
Nach Verkehrszeichenplan des AG.
Vorhandene Verkehrsschilder nach Unterlagen des AG außer Kraft und wieder in Kraft setzen.
Länge des Arbeitsbereiches '1.000,0 m'

Für Verkehrsführungsphase '1 gemäß Anlage Plan P3'

Einsatzzeit über 7 bis 14 Tage.
Verkehrsrechtliche Anordnung, gebührenfrei, nach Unterlagen des AG einholen und zugehörige Unterlagen erstellen. Erforderliche Ortsbesichtigungen zur Erstellung
der Planunterlagen für die verkehrsrechtliche Anordnung
durchführen.
Menge: 1,000 St
Leistungsbereichkatalog: 105

**01.00.0005 Verkehrssicherung läng.Dauer durchf Arbeitsstelle*VZ-Plan des AG außer/in Kraft s.*über 2 bis 7 Tage**
StL-Nr. 2110513011109920
Verkehrssicherung von längerer Dauer betriebsfertig
aufbauen, vorhalten, warten, instand setzen, betreiben
und abbauen. Vorübergehende Verkehrssicherungsmaßnahmen
durchführen. Die Kontrolle der Verkehrssicherung wird
nicht gesondert vergütet. Vorübergehende Markierung,
transportable Lichtsignalanlage, bauliches Leitelement,
mobile Stauwarnanlage, LED-Anzeigetafel und transportable Schutzeinrichtung werden gesondert vergütet.
Verkehrssicherung an Arbeitsstelle.
Nach Verkehrszeichenplan des AG.
Vorhandene Verkehrsschilder nach Unterlagen des AG außer Kraft und wieder in Kraft setzen.
Länge des Arbeitsbereiches '100,0 m'

Für Verkehrsführungsphase '1 gemäß Anlage Plan AS 3.1'

Einsatzzeit über 2 bis 7 Tage.
Menge: 1,000 St
Leistungsbereichkatalog: 105

**01.00.0006 Verkehrssicherung läng.Dauer durchf Arbeitsstelle*VZ-Plan des AG außer/in Kraft s. über 7 b. 14 Tage*Geb. bis 100 Euro**
StL-Nr. 2110513011199933
Verkehrssicherung von längerer Dauer betriebsfertig
aufbauen, vorhalten, warten, instand setzen, betreiben
und abbauen. Vorübergehende Verkehrssicherungsmaßnahmen
durchführen. Die Kontrolle der Verkehrssicherung wird
nicht gesondert vergütet. Vorübergehende Markierung,
transportable Lichtsignalanlage, bauliches Leitelement,
mobile Stauwarnanlage, LED-Anzeigetafel und transportable Schutzeinrichtung werden gesondert vergütet.
Verkehrssicherung an Arbeitsstelle.
Nach Verkehrszeichenplan des AG.
Vorhandene Verkehrsschilder nach Unterlagen des AG außer Kraft und wieder in Kraft setzen.
Verkehrssicherung umsetzen 'von Plan AS 3.1 zu Plan AS
3.2'

Länge des Arbeitsbereiches '100,0 m'

Für Verkehrsführungsphase '1'

Einsatzzeit über 7 bis 14 Tage.
Verkehrsrechtliche Anordnung nach Unterlagen des AG
einholen und zugehörige Unterlagen erstellen. Erforderliche Ortsbesichtigungen zur Erstellung der Planunterlagen für die verkehrsrechtliche Anordnung durchführen.
Anfallende Gebühren für verkehrsrechtliche Anordnung
bis 100,00 Euro.
Menge: 1,000 St
Leistungsbereichkatalog: 105

*Hinweis: Transportable Schutzeinrichtung*

**01.00.0007 Transp.Schutzeinrichtung aufbauen Arb.st./fl. Verk.*Aufhaltest. T3 Wirkungsber.maxW2**
StL-Nr. 21105605232999
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '0,30m'

Aufstellung 'gemäß VZ Plan'
Menge: 1000,000 m
Leistungsbereichkatalog: 105

**01.00.0008 Transport. Schutzeinr. vorhalten wie Vorposition**
StL-Nr. 2110561001
Transportable Schutzeinrichtung vorhalten, warten und
instand setzen. Vorübergehende Verkehrssicherungsmaßnahmen durchführen. Die Kontrolle wird gesondert
vergütet.
Transportable Schutzeinrichtung wie in Vorposition beschrieben.
Menge: 12000,000 md
Leistungsbereichkatalog: 105

**01.00.0009 AEK f. transp. Schutzeinr. aufb.*Absenkung**
StL-Nr. 2110562591
Anfangs-/Endkonstruktion (AEK) für transportable
Schutzeinrichtung aufbauen und abbauen. Vorhalten, Kontrolle, Wartung und Instandsetzung werden gesondert
vergütet. Vorübergehende Verkehrssicherungsmaßnahmen
durchführen. 70 v. H. des Preises werden nach Aufbau,
der Rest nach Abbau vergütet.
AEK an OZ '01.00.0007'

Als Absenkung.
Menge: 2,000 St
Leistungsbereichkatalog: 105

**01.00.0010 AEK vorhalten wie Vorposition**
StL-Nr. 2110563001
Anfangs-/Endkonstruktion (AEK) für transportable
Schutzeinrichtung vorhalten, warten und instand setzen.
Vorübergehende Verkehrssicherungsmaßnahmen durchführen.
Die Kontrolle wird gesondert vergütet.
AEK wie in Vorposition beschrieben.
Menge: 22,000 Std
Leistungsbereichkatalog: 105

*Hinweis: Hinweistafeln*

**01.00.0011 Verkehrstafel aufbauen und abbauen 2 -4 m²**
Verkehrstafel aufbauen, vorhalten, warten, instand setzen, kontrollieren und abbauen. Aufstellvorrichtung nach statischen
und konstruktiven Erfordernissen. Vorübergehende Verkehrssicherungsmaßnahmen durchführen.
Verkehrstafel gemäß Anlage Schilderskizzen Blatt 2
Größe über 2,00 bis 4,00 m2 nach Unterlagen des AG.
Retroreflektierend mit Folie Klasse RA2, Aufbau B.
Randausbildung = profilverstärkt.
Aufstellvorrichtung gemäß TL-Aufstellvorrichtungen nach Wahl des AN unter Vorgaben in Kapitel 3.1.8 bzw. 3.5.2 der Baubeschreibung.
Aufstellhöhe über der Verkehrsfläche = 1,50 m.
Einsatzzeit über 21 bis 28 Tage.
Menge: 4,000 St
Leistungsbereichkatalog: 105

**01.00.0012 Verkehrstafel aufbauen und abbauen bis 2m²**
Verkehrstafel aufbauen, vorhalten, warten, instand setzen, kontrollieren und abbauen. Aufstellvorrichtung nach statischen
und konstruktiven Erfordernissen. Vorübergehende Verkehrssicherungsmaßnahmen durchführen.
Verkehrstafel gemäß Anlage Schilderskizzen Blatt 4
Größe bis 2,00m2 nach Unterlagen des AG.
Retroreflektierend mit Folie Klasse RA2, Aufbau B.
Randausbildung = profilverstärkt.
Aufstellvorrichtung gemäß TL-Aufstellvorrichtungen nach Wahl des AN unter Vorgaben in Kapitel 3.1.8 bzw. 3.5.2 der Baubeschreibung.
Aufstellhöhe über der Verkehrsfläche = 1,50 m.
Einsatzzeit über 21 bis 28 Tage.
Menge: 4,000 St

**01.00.0013 Vorhandene Verkehrstafel ändern.**
Vorhandene Verkehrstafel ändern. Änderungsvorrichtungen
vorhalten, warten, instand setzen und kontrollieren. Vorübergehende Verkehrssicherungsmaßnahmen durchführen.
Verkehrstafel über 2-4m²
Aufstellhöhe über der Verkehrsfläche Höhe 1,50m
Verkehrstafel verändern mit Decktafel gemäß Anlage
Schilderskizzen Blatt 2
Einsatzzeit über 21 bis 28 Tage
Menge: 4,000 St

**01.00.0014 Vorhandene Verkehrstafel ändern**
Vorhandene Verkehrstafel ändern. Änderungsvorrichtungen
vorhalten, warten, instand setzen und kontrollieren. Vorübergehende Verkehrssicherungsmaßnahmen durchführen.
Verkehrstafel bis 2m²
Aufstellhöhe über der Verkehrsfläche Höhe 1,50m
Verkehrstafel verändern mit Decktafel gemäß Anlage
Schilderskizzen Blatt 4
Einsatzzeit über 21 bis 28 Tage
Menge: 4,000 St

**01.00.0015 Verkehrssch./Wegweiser des AG anbr.*profilverstärkt Befest. Teil AN*Bef.Sch.brü.+Ausk über Fahrbahn**
StL-Nr. 2113012692011339
Verkehrsschild bzw. Wegweiser des AG anbringen.
Schildgröße '2000mm * 650mm'

Schild = profilverstärkt.
Befestigungsteile liefert AN.
Befestigung an Schilderbrücken oder Tragkonstruktionen
mit Auskragung nach Unterlagen des AG. Verschraubung
aus nicht rostendem Stahl, Werkstoff 1.4571.
Anbringung über der Fahrbahn.
Verkehrsschild 'gemäß Anlage Blatt 3'
Menge: 2,000 St
Leistungsbereichkatalog: 130

**01.00.0016 Verkehrssch./Wegweiser des AG anbr.*profilverstärkt Befest. Teil AN*Bef.Sch.brü.+Ausk über Fahrbahn**
StL-Nr. 2113012692011339
Verkehrsschild bzw. Wegweiser des AG anbringen.
Schildgröße '3200mm * 1100mm'

Schild = profilverstärkt.
Befestigungsteile liefert AN.
Befestigung an Schilderbrücken oder Tragkonstruktionen
mit Auskragung nach Unterlagen des AG. Verschraubung
aus nicht rostendem Stahl, Werkstoff 1.4571.
Anbringung über der Fahrbahn.
Verkehrsschild 'gemäß Anlage Blatt 3'
Menge: 1,000 St
Leistungsbereichkatalog: 130

**01.00.0017 Zulage Fertigteilfundament**
Verkehrsschild an Auftsellvorrichtung montieren. Vorübergehende Sicherungsmaßnahmen durchführen. Verkehrsschild bis 3 m² Größe in Kombination gemäß Tabelle der IVZ-Norm.
Auftsllvorrichtung = Fertigteilfundament 30x30x75 cm, mit Rohrpfosten bis dm 76,3 mm.
Vergütet wird der Mehraufwand gegenüber Aufbau und Abbau von Aufstellvorrichtungen gem. TL-Aufstellvorrichtungen mit Berücksichtigung der Vorgaben in Kapitel 3.1.8 und 3.5.2 der Baubeschreibung.
Einschließlich aller Erd- und Nebenarbeiten.
70 v.H. werden nach Aufbau, der Rest nach Beseitigen vergütet.
Menge: 5,000 St

**01.00.0018 Zulage Trimasten, VZ <=3m²**
Verkehrsschild an Aufstellvorrichtung montieren.
Vorübergehende Sicherungsmaßnahmen durchführen.
Verkehrsschild bis 3 m² Größe.
Aufstellvorrichtung: Trimast mit Betonfertigteilfundament, nach statischen und konstruktiven Erfordernissen dimensioniert (Windlast w = 1,2 kN/m²).
Vergütet wird der Mehraufwand gegenüber Aufbau und Abbau von Aufstellvorrichtungen gem. TL-Aufstellvorrichtungen mit Berücksichtigung der Vorgaben in Kapitel 3.1.8 und 3.5.2 der Baubeschreibung.
Einschließlich aller Erd- und Nebenarbeiten.
70 v.H. werden nach Aufbau, der Rest nach Beseitigen vergütet.
Menge: 5,000 St

*Hinweis: Mob. Stauwarnanlage gemäß Plan AS Ganderkesee Ost*

**01.00.0019 Ausführungsunterlagen aufstellen**
*** Pauschalposition
Ausführungsunterlagen gem. den Angaben in der Baubeschreibung aufstellen und liefern.
Ausführungsunterlagen für die gesamte mobile Stauwarnanlage.
Die Pauschale gilt für die gesamte Stauwarnanlage. Einschließlich aller Umbauten der MQs innerhalb der Baustrecke.
80 % der Pauschale werden nach dem Aufbau der mSWA abgerechnet.
Menge: 1,000 Psch

**01.00.0020 Zentraleinheit für mSWA einrichten man.Sch.mögl.ü.2*Beob.ein. einr. Schaltzug. einr.**
*** Pauschalposition
StL-Nr. 211057452101
Zentraleinheit für Überwachung und Steuerung der mobilen Stauwarnanlage beim AN einrichten, programmieren
und in Betrieb nehmen. Zentraleinheit = "kritische Infrastruktur" gemäß Definition des Bundesamtes für Si-
cherheit in der Informationstechnik (BSI)) als abgesichertes, verschlüsseltes und webbasiertes System für
alle Komponenten der Anlage auf Basis der aktuellen Re-
gelungen zur Informationstechnologiesicherheit und zum
Datenschutz. Vorhalten, Warten, Instandsetzung, Betreiben und außer Betrieb nehmen werden gesondert vergütet.
Zentraleinheit für automatisches Anlagenmanagement.
Technische Anforderungen an Zentraleinheit nach Unterlagen des AG. Zugehörige Ausführungsunterlagen erstellen.
Mit manueller Schaltungsmöglichkeit. Anforderungen nach
Unterlagen des AG. Festgelegte Schaltprogramme für manuelle Schaltung programmieren, über zwei bis fünf
Stück. Schaltprogramme nach Unterlagen des AG. Manuelle
Schaltungen werden gesondert vergütet.
Beobachtungseinheit nach Unterlagen des AG im Zuge der
Einrichtung der Zentraleinheit einrichten. Beobachterzugänge zur Verfügung stellen.
Schaltzugang zur Schaltung vorprogrammierter und in der
Anlage hinterlegter Anzeigen für den AG bzw. Dritte im
Zuge der Einrichtung der Zentraleinheit einrichten und
zur Verfügung stellen, bis zwei Stück. Einschließlich
webbasierter Einweisung des Bedienpersonals. Anforderungen nach Unterlagen des AG.
Menge: 1,000 Psch
Leistungsbereichkatalog: 105

**01.00.0021 Anzeigeeinheit für AQ aufbauen Tafel 1600x1280mm*vollbest. Kl. C2 Typ WL7, synchr. Höhe 1,50 m Geländeverhältn.**
StL-Nr. 2110570511191901
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort 'im Bankett bzw. im Seitenraum der BAB. Die Position gilt sowohl sowohl für den Auf- und Abbau. Gemäß Anlage Plan AS Ganderkesee Ost'

Aufstellhöhe über der Verkehrsfläche = 1,50 m. Aufstellhöhe gemessen von Unterkante der Anzeigetafel.
Mit Aufstellvorrichtung 'passiv sichere Aufstellvorrichtung nach statischen und konstruktiven Erfordernissen unter Berücksichtigung des Wirkungsbereichs des FRS'

Geländeverhältnisse nach Unterlagen des AG. Erforderliche Erdarbeiten ausführen. Anfallenden Aushub seitlich
lagern. Fehlende Baustoffe liefern.
Menge: 2,000 St
Leistungsbereichkatalog: 105

**01.00.0022 Anzeigeeinheit für AQ vorhalten wie Vorposition**
StL-Nr. 2110571001
Anzeigeeinheit für Anzeigequerschnitt (AQ) vorhalten,
warten, instand setzen und betreiben. Vorübergehende
Verkehrssicherungsmaßnahmen durchführen.
Anzeigeeinheit wie in Vorposition beschrieben.
Menge: 22,000 Std
Leistungsbereichkatalog: 105

**01.00.0023 Anzeigeeinheit für AQ abbauen**
StL-Nr. 2110572099
Anzeigeeinheit von Anzeigequerschnitt (AQ) außer Be-
trieb nehmen und abbauen. Vorübergehende Verkehrssicherungsmaßnahmen durchführen. Aufstellfläche entsprechend
dem ursprünglichen Zustand wiederherstellen. Erforderliche Erdarbeiten ausführen. Überschüssige Baustoffe
von der Baustelle entfernen und nach Wahl des AN verwerten.
Anzeigeeinheit der OZ '01.00.0019'
Menge: 2,000 St
Leistungsbereichkatalog: 105

**01.00.0024 Anzeigeeinheit für AQ aufbauen Tafel 1600x1280mm*vollbest. Kl. C2 Typ WL7, synchr.*im Mittelstr. Höhe 1,50 m Geländeverhältn.**
StL-Nr. 2110570511131901
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort im Mittelstreifen.
Aufstellhöhe über der Verkehrsfläche = 1,50 m. Aufstellhöhe gemessen von Unterkante der Anzeigetafel.
Mit Aufstellvorrichtung 'passiv sichere Aufstellvorrichtung nach statischen und konstruktiven Erfordernissen unter Berücksichtigung des Wirkungsbereichs des FRS'

Geländeverhältnisse nach Unterlagen des AG. Erforderliche Erdarbeiten ausführen. Anfallenden Aushub seitlich
lagern. Fehlende Baustoffe liefern.
Menge: 2,000 St
Leistungsbereichkatalog: 105

**01.00.0025 Anzeigeeinheit für AQ vorhalten wie Vorposition**
StL-Nr. 2110571001
Anzeigeeinheit für Anzeigequerschnitt (AQ) vorhalten,
warten, instand setzen und betreiben. Vorübergehende
Verkehrssicherungsmaßnahmen durchführen.
Anzeigeeinheit wie in Vorposition beschrieben.
Menge: 22,000 Std
Leistungsbereichkatalog: 105

**01.00.0026 Anzeigeeinheit für AQ abbauen**
StL-Nr. 2110572099
Anzeigeeinheit von Anzeigequerschnitt (AQ) außer Be-
trieb nehmen und abbauen. Vorübergehende Verkehrssicherungsmaßnahmen durchführen. Aufstellfläche entsprechend
dem ursprünglichen Zustand wiederherstellen. Erforderliche Erdarbeiten ausführen. Überschüssige Baustoffe
von der Baustelle entfernen und nach Wahl des AN verwerten.
Anzeigeeinheit der OZ '01.00.0024'
Menge: 2,000 St
Leistungsbereichkatalog: 105

**01.00.0027 Messeinheit für MQ aufbauen Det. re. Fahrstr. m. Aufstellvorr.*Geländeverhältn.**
StL-Nr. 211057251911
Messeinheit für Messquerschnitt (MQ) aufbauen und in
Betrieb nehmen. Messeinheit programmieren. Vorhalten,
Warten, Instandsetzung, Betreiben und Abbauen werden
gesondert vergütet. Vorübergehende Verkehrssicherungsmaßnahmen durchführen. Technische Anforderungen an
Messeinheit, Baugrundverhältnisse und Energieversorgung
nach Unterlagen des AG.
Detektion des rechten Fahrstreifens.
Standort 'Seitenraum, Bankett'

Mit Aufstellvorrichtung nach Wahl des AN.
Geländeverhältnisse nach Unterlagen des AG. Erforderliche Erdarbeiten ausführen. Anfallenden Aushub seitlich
lagern. Fehlende Baustoffe liefern.
Menge: 1,000 St
Leistungsbereichkatalog: 105

**01.00.0028 Messeinheit für MQ vorhalten wie Vorposition**
StL-Nr. 2110573001
Messeinheit für Messquerschnitt (MQ)vorhalten, warten,
instand setzen und betreiben. Vorübergehende Verkehrssicherungsmaßnahmen durchführen.
Messeinheit wie in Vorposition beschrieben.
Menge: 11,000 Std
Leistungsbereichkatalog: 105

**01.00.0029 Messeinheit für MQ abbauen**
StL-Nr. 2110574099
Messeinheit von Messquerschnitt (MQ) außer Betrieb nehmen und abbauen. Vorübergehende Verkehrssicherungsmaßnahmen durchführen. Aufstellfläche entsprechend dem
ursprünglichen Zustand wiederherstellen. Erforderliche
Erdarbeiten ausführen. Überschüssige Baustoffe von der
Baustelle entfernen und nach Wahl des AN verwerten.
Messeinheit der OZ '01.00.0027'
Menge: 1,000 St
Leistungsbereichkatalog: 105

*Hinweis: Gelbmarkierung*

**01.00.0030 Längsmarkierung Typ II herstellen durchg. Fb.begr.*Breite 0,15 m Folie, profiliert P 7*grobstr. Betond.**
StL-Nr. 2110533212693399
Längsmarkierung Typ II einschl. evtl. Sperrflächenumrandung als vorübergehende Markierung herstellen, warten und instand setzen. Vormarkieren. Vorübergehende
Verkehrssicherungsmaßnahmen durchführen. Abgerechnet
wird der markierte Strich, bei Doppelstrichen zwei
Striche.
Durchgehend als Fahrbahnbegrenzung.
Strichbreite = 0,15 m.
Markierungssystem aus Folie, Gewebe- oder Kunststoffträger, als profiliertes System.
Schichtdicke 'mind. 2.500my'

Verkehrsklasse = P 7.
Markierung auf grobstrukturierter Betondecke.
Markierung entfernen 'wird gesondert vergütet.
Nachtsichtbarkeit trocken: R5
Nachtsichtbarkeit feucht: RW 6
Tagessichtbarkeit: Q3
Angaben in der Liste der eingesetzten Materialien über Stoffhersteller und Prüfnummer der Freigabeliste'
Menge: 2000,000 m
Leistungsbereichkatalog: 105

**01.00.0031 Längsmarkierung entfernen durchg. Fb.begr.*Breite 0,15 m*Betondecke entfernen o. Ern. Verwert. Wahl AN**
StL-Nr. 2110530412923901
Längsmarkierung als vorübergehende Markierung einschl.
evtl. Sperrflächenumrandung entfernen. Abgerechnet wird
der entfernte Strich, bei Doppelstrichen zwei Striche.
Vorübergehende Verkehrssicherungsmaßnahmen durchführen.
Durchgehender Strich als Fahrbahnbegrenzung.
Strichbreite = 0,15 m.
Markierungsstoffart 'Folie, Gewebe- oder Kunststoffträger als profiliertes System'

Auf Betondecke.
Entfernen ohne Erneuerung der Markierung.
Durch 'abziehen, rückstandsfrei und deckenschonend'

Abfall aufnehmen und nach Wahl des AN verwerten.
Menge: 2000,000 m
Leistungsbereichkatalog: 105

**01.00.0032 Längsmarkierung Typ II herstellen Str/L 1zu2 Leitl.*Breite 0,15 m Folie, profiliert P 7*grobstr. Decke**
StL-Nr. 2110533232693199
Längsmarkierung Typ II einschl. evtl. Sperrflächenumrandung als vorübergehende Markierung herstellen, warten und instand setzen. Vormarkieren. Vorübergehende
Verkehrssicherungsmaßnahmen durchführen. Abgerechnet
wird der markierte Strich, bei Doppelstrichen zwei
Striche.
Unterbrochen; Verhältnis Strich/Lücke 1 zu 2 als Leitlinie.
Strichbreite = 0,15 m.
Markierungssystem aus Folie, Gewebe- oder Kunststoffträger, als profiliertes System.
Schichtdicke '2.500my'

Verkehrsklasse = P 7.
Markierung auf grobstrukturierter Asphaltdeckschicht.
Markierung entfernen 'wird gesondert vergütet
Nachtsichtbarkeit trocken: R5
Nachtsichtbarkeit feucht: RW 6
Tagessichtbarkeit: Q3
Angaben in der Liste der eingesetzten Materialien über Stoffhersteller und Prüfnummer der Freigabeliste'
Menge: 800,000 m
Leistungsbereichkatalog: 105

**01.00.0033 Längsmarkierung entfernen Leitlinie 1zu2*Breite 0,15 m Folie*Asphaltdecksch. veränd.Verkehrsf. Verwert. Wahl AN**
StL-Nr. 2110530432414901
Längsmarkierung als vorübergehende Markierung einschl.
evtl. Sperrflächenumrandung entfernen. Abgerechnet wird
der entfernte Strich, bei Doppelstrichen zwei Striche.
Vorübergehende Verkehrssicherungsmaßnahmen durchführen.
Unterbrochener Strich, Verhältnis Strich/Lücke 1 zu 2
als Leitlinie.
Strichbreite = 0,15 m.
Markierungsstoffart = Folie.
Auf Asphaltdeckschicht.
Entfernen für Veränderung der Verkehrsführung.
Durch 'abziehen, rückstandfrei und deckenschonend'

Abfall aufnehmen und nach Wahl des AN verwerten.
Menge: 800,000 m
Leistungsbereichkatalog: 105

#### Unterabschnitt 01.01 Asphaltarbeiten

**01.01.0001 Asphaltbefestigung trennen Einzelfl.*schneiden**
StL-Nr. 231130383109
Asphaltbefestigung geradlinig trennen.
in Einzelflächen längs und quer zur Fahrbahnachse,
Trennen durch Schneiden.
Dicke der Asphaltbefestigung '<= 4cm'
Menge: 1500,000 m
Leistungsbereichkatalog: 113

**01.01.0002 Asphaltbefestigung trennen Einzelfl.*schneiden**
StL-Nr. 231130383109
Asphaltbefestigung geradlinig trennen.
in Einzelflächen längs und quer zur Fahrbahnachse,
Trennen durch Schneiden.
Dicke der Asphaltbefestigung '> 4cm bis 12cm'
Menge: 1500,000 m
Leistungsbereichkatalog: 113

*Hinweis: Negative EP in OZ*
In den OZ 01.01.0003 und 01.01.0004 sind negative Einheitspreise zugelassen.

**01.01.0003 Asphalt fräsen ADS*Splittmastixasph. Tiefe ü.2,5-4,5cm*Fahrbahn*Fräsasph. verw.**
StL-Nr. 2311300513301910
Asphalt fräsen und Fräsgut aufnehmen. Anschlusskante
geradlinig auf Frästiefe herstellen. Der Schnittlinienabstand darf maximal 15 mm betragen.
Asphaltdeckschicht.
Asphaltdeckschicht = Splittmastixasphalt.
Frästiefe über 2,5 bis 4,5 cm.
Fläche = Fahrbahn.
Breite '3,5m bis 12m'

Fräsasphalt nach Wahl des AN verwerten.
Menge: 7300,000 m2
Leistungsbereichkatalog: 113

**01.01.0004 Asphalt fräsen ADS*Splittmastixasph.*Fahrbahn*Fräsasph. verw.**
StL-Nr. 2311300513901910
Asphalt fräsen und Fräsgut aufnehmen. Anschlusskante
geradlinig auf Frästiefe herstellen. Der Schnittlinienabstand darf maximal 15 mm betragen.
Asphaltdeckschicht.
Asphaltdeckschicht = Splittmastixasphalt.
Frästiefe '4,5cm bis 12cm'

Fläche = Fahrbahn.
Breite '3,5m bis 12m'

Fräsasphalt nach Wahl des AN verwerten.
Menge: 7300,000 m2
Leistungsbereichkatalog: 113

**01.01.0005 Unterlage reinigen Asphaltbefestig.*lose Teile aufn. Einzelflächen**
StL-Nr. 231130581120
Unterlage reinigen. Anfallendes Kehrgut nach Wahl des
AN verwerten.
Unterlage = Asphaltbefestigung.
Lose Bestandteile von Schadstellen aufnehmen.
Nicht zusammenhängende Teilflächen.
Menge: 7300,000 m2
Leistungsbereichkatalog: 113

**01.01.0006 Bitumenemulsion aufsprühen Bk100-Bk3,2*Asphalt frisch manuell*C60BP4-S*Menge 200 g/m2 vor A.deckschicht**
StL-Nr. 23113063112113
Bitumenemulsion zur Herstellung des Schichtenverbundes
aufsprühen.
Auf Verkehrsflächen der Belastungsklassen Bk100 bis
Bk3,2.
Unterlage = Asphaltbefestigung, frisch.
Ausführung in Teilflächen manuell.
Bindemittel = C60BP4-S.
Bindemittelmenge = 200 g/m2.
Vor Einbau Asphaltdeckschicht.
Menge: 7300,000 m2
Leistungsbereichkatalog: 113

**01.01.0007 Bitumenemulsion aufsprühen Bk100-Bk3,2*Asphalt gefräst manuell*C60BP4-S*Menge 400 g/m2 vor A.bindersch.**
StL-Nr. 23113063122152
Bitumenemulsion zur Herstellung des Schichtenverbundes
aufsprühen.
Auf Verkehrsflächen der Belastungsklassen Bk100 bis
Bk3,2.
Unterlage = Asphaltbefestigung, gefräst.
Ausführung in Teilflächen manuell.
Bindemittel = C60BP4-S.
Bindemittelmenge = 400 g/m2.
Vor Einbau Asphaltbinderschicht.
Menge: 7300,000 m2
Leistungsbereichkatalog: 113

**01.01.0008 Asphaltbindersch.a. AC 16 B S herst Bk100*Dicke 8 cm*Bitumen 25/55-55A Kategorie C 100/0*Gestein SZ 18**
StL-Nr. 2311321912111009
Asphaltbinderschicht aus Asphaltbinder AC 16 B S herstellen. Anlieferung des Asphaltmischguts in
thermoisolierten Transportbehältern.
In Verkehrsflächen der Belastungsklasse Bk100.
Einbaudicke = 8 cm.
Bindemittel = 25/55-55 A.
Grobe Gesteinskörnung = Kategorie C 100/0.
Grobe Gesteinskörnung = Kategorie SZ 18.
Einbau 'nach Wahl des AN'
Menge: 7300,000 m2
Leistungsbereichkatalog: 113

**01.01.0009 Asphaltdecksch. aus SMA 11 S herst. Bk100*Dicke 4 cm*Bitumen 25/55-55A Kategorie C 100/0**
StL-Nr. 2311340811110009
Asphaltdeckschicht aus Splittmastixasphalt SMA 11 S
herstellen. Anlieferung des Asphaltmischguts in
thermoisolierten Transportbehältern.
In Verkehrsflächen der Belastungsklasse Bk100.
Einbaudicke = 4 cm.
Bindemittel = 25/55-55 A.
Grobe Gesteinskörnung = Kategorie C 100/0.
Einbau 'nach Wahl des AN'
Menge: 7300,000 m2
Leistungsbereichkatalog: 113

**01.01.0010 Asphaltbindersch.a. AC 16 B S herst Bk100*Profilausgleich Bitumen 25/55-55A*Kategorie C 100/0 Gestein SZ 18**
StL-Nr. 2311322413111009
Asphaltbinderschicht aus Asphaltbinder AC 16 B S herstellen. Anlieferung des Asphaltmischguts in
thermoisolierten Transportbehältern.
In Verkehrsflächen der Belastungsklasse Bk100.
Einbau zum Profilausgleich.
Bindemittel = 25/55-55 A.
Grobe Gesteinskörnung = Kategorie C 100/0.
Grobe Gesteinskörnung = Kategorie SZ 18.
Einbau 'nach Wahl des AN'
Menge: 1,000 t
Leistungsbereichkatalog: 113

**01.01.0011 Asphaltbindersch.a. AC 11 B S herst Bk100*Profilausgleich Bitumen 25/55-55A*Kategorie C 100/0 Gestein SZ 18**
Asphaltbinderschicht aus Asphaltbinder AC 11 B S herstellen. Anlieferung des Asphaltmischguts in
thermoisolierten Transportbehältern.
In Verkehrsflächen der Belastungsklasse Bk100.
Einbau zum Profilausgleich.
Bindemittel = 25/55-55 A.
Grobe Gesteinskörnung = Kategorie C 100/0.
Grobe Gesteinskörnung = Kategorie SZ 18.
Einbau nach Wahl des AN
Menge: 1,000 t
Leistungsbereichkatalog: 113

**01.01.0012 Anschl. a. Fuge m. B-fugenb. herst. Anschl.Rep+Aufgr*Anschl.längs+quer Schichtd. 4 cm*über 20-100 m Breite 10 mm**
StL-Nr. 23113917335201
Anschluss als Fuge an bestehende Asphaltschicht oder
Bauteil in der Dicke der Asphaltschicht mit Bitumenfugenband einschließlich zugehörigem und zuvor aufgetragenem Voranstrichmittel herstellen.
Anschluss an Reparatur- und Aufgrabungsflächen.
Längs- und Querfuge.
Dicke der Asphaltschicht = 4 cm.
Einzellängen über 20,00 m bis 100,00 m.
Breite des Bitumenfugenbandes = 10 mm.
Menge: 70,000 m
Leistungsbereichkatalog: 113

**01.01.0013 Abstumpfungsmaßnahme durchführen LFK 2/5*Gestein wie Decke Menge 1 kg/m2**
StL-Nr. 231139522110
Abstumpfungsmaßnahme zur Erhöhung der Anfangsgriffigkeit durch gleichmäßiges Aufbringen und Einwalzen von
Abstreukörnung durchführen. Nicht gebundene Abstreukörnung aufnehmen und nach Wahl des AN verwerten.
Abstreukörnung = Lieferkörnung 2/5.
Aus Gestein wie grobe Gesteinskörnung in Asphaltdeckschicht.
Abstreumenge = 1 kg/m2.
Menge: 7300,000 m2
Leistungsbereichkatalog: 113

**01.01.0014 Probegefäß liefern 10-l-Blecheimer*Mithilfe Kprüf.**
StL-Nr. 1910171211
Probegefäß zur Aufnahme von Baustoffproben, für Kontrollprüfungen und für Rückstellproben des AG liefern.
Probegefäß = sauberer 10-l-Blecheimer mit dicht schließendem Deckel.
Mithilfe bei der Probennahme im Baubereich nach Angaben
des AG.
Menge: 5,000 St
Leistungsbereichkatalog: 101

**01.01.0015.0 Oberboden liefern und andecken Seitenstreifen*3 cm unter Fahrb. Andeck. ü.25-50cm*Abrechng.Auftrag**
StL-Nr. 241061602241
Oberboden liefern und profilgerecht andecken.
Andeckung auf Seitenstreifen.
Einbau 3 cm unter Fahrbahnrand.
Dicke der Andeckung über 25 bis 50 cm.
Abrechnung nach Auftragsprofilen.
Menge: 600,000 m3
Leistungsbereichkatalog: 106

**01.01.0016 Schicht ohne Bindemittel aufnehmen STS Fl. n.Unterl.AG*Bstoff. lagern Abrechng. Abtrag**
StL-Nr. 24112010498011
Schicht ohne Bindemittel aufnehmen
Schicht aus Baustoffgemisch für Schottertragschichten.
Dicke '..........'

Fläche nach Unterlagen des AG.
Baustoffgemisch innerhalb der Baustelle fördern und
nach Unterlagen des AG zwischenlagern.
Abrechnung nach Abtragsprofilen.
Menge: 600,000 m3
Leistungsbereichkatalog: 112

#### Unterabschnitt 01.02 Vekehrsinsel

**01.02.0001 Bordstein aufnehmen. Hochbord Beton*Fund. ü. 10-20 cm alles Verw. AN**
StL-Nr. 23115031120200
Bordstein aufnehmen.
Bordstein = Hoch- und Rundbordstein aus Beton, Breite
bis 18 cm, Höhe bis 30 cm.
Fundament aus Beton, über 10 bis 20 cm dick, aufbrechen.
Sämtliche Steine und übriges Aufbruchgut nach Wahl des
AN verwerten.
Menge: 80,000 m
Leistungsbereichkatalog: 115

**01.02.0002 Klebebordstein (alt F10) 20 x 12)**
Klebebordstein (alt F10) 20 x 12) liefern und setzen
Klebebord  20 x 12 cm aus Beton gemäß DIN EN 1340 DIT, DIN 483 einschließlich aller erforderlichen Form
steine liefern, mit Fugenabstand 4 mm +/- 2 mm höhen- und fluchtgerecht mittels geeignetem Klebemittel nach Werksvorschrift aufkleben,
Material: grau, mit Refelxtionsbeschichtung
Fahrbahndecke im Bereich der Klebeflächen gründlich säubern.
Menge: 80,000 m

**01.02.0003 Pflasterd.m.Betonpfl.-steinen aufn. 8 cm dick*ungeb. Fugenmat. ungeb. Bettung*Verwertung AN**
StL-Nr. 23115011211100
Pflasterdecke mit Pflastersteinen aus Beton aufnehmen.
Aufnehmen der Tragschicht wird gesondert vergütet.
Pflasterstein ca. 8 cm dick.
Mit Fugenfüllung aus ungebundenem Fugenmaterial.
Bettung aus ungebundenem Bettungsmaterial.
Steine und übriges Aufbruchgut nach Wahl des AN verwerten.
Menge: 30,000 m2
Leistungsbereichkatalog: 115

**01.02.0004 Pflasterd. gebBw. Verb.pfl. herst. Park-/sonst. Fl.*Fl. ü. 10-100 m2 H 8 cm*Fase 2/2*Bett.mörtel 0/4 Haftvermittler AN*Fuge Typ A Reihenverband**
StL-Nr. 2311512133411211
Pflasterdecke in gebundener Bauweise mit Verbundpflastersteinen mit Vorsatzbeton herstellen.
Oberfläche der Pflastersteine, Trassierung der Pflasterdecke und Verlegung der Pflastersteine in Kurvenbereichen nach Unterlagen des AG.
Haftzugfestigkeit zwischen Pflasterstein und Bettung
sowie zwischen Pflasterstein und Fugenfüllung im fertigen Zustand mind. 0,6 MPa im Einzelwert.
In Park- und sonstigen Verkehrsflächen. Rutschwiderstand SRT-Wert mind. 55.
Einzelflächen über 10,00 bis 100,00 m2.
Format = H (Doppel-T), Dicke = 8 cm.
Fase max. 2/2 mm.
Bettungsmörtel 0/4. Wasserdurchlässigkeit größer 5 * 10
exp -5 m/s. Druckfestigkeit mind. 30 MPa im Mittel und
mind. 25 MPa im Einzelwert. Biegezugfestigkeit mind. 5
MPa im Mittel und mind. 4 MPa im Einzelwert.
Haftzugfestigkeit mind. 1,5 MPa im Mittel und mind. 1,2
MPa im Einzelwert.
Abfall der Druckfestigkeit nach Frosttauwechselversuch
im Mittel max. 10 v.H., im Einzelwert max. 20 v.H.
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Reihenverband.
Menge: 30,000 m2
Leistungsbereichkatalog: 115

#### Unterabschnitt 01.03 Markierung

**01.03.0001 Längsmarkierung entfernen durchg.Fb.begr.*Breite 0,15 m Plastik*a.Asphaltdecksch. Deckenerneuerung*Abf.d. Verw.zuf.**
StL-Nr. 2113100512311001
Längsmarkierung einschl. evtl. Sperrflächenumrandung
entfernen. Abgerechnet wird der entfernte Strich, bei
Doppelstrichen zwei Striche.
Durchgehender Strich als Fahrbahnbegrenzung.
Strichbreite = 0,15 m.
Markierungsstoffart = Plastikmasse.
Auf Asphaltdeckschicht.
Entfernen für Deckenerneuerung.
Abfall aufnehmen und nach Wahl des AN verwerten.
Menge: 1300,000 m
Leistungsbereichkatalog: 131

**01.03.0002 Markierungszeichen entfernen Farbe*a.Asphaltdecksch. Deckenerneuerung*feinstfräsen Abf.d. Verw.zuf.**
StL-Nr. 21131015111101
Markierungszeichen entfernen. Abgerechnet wird die entfernte markierte Fläche. Bei Pfeil, Buchstabe, Ziffer,
Verkehrsschild und Piktogramm ergibt sich die Fläche
aus dem kleinsten umschließenden Rechteck.
Markierungsstoffart = Farbe.
Auf Asphaltdeckschicht.
Entfernen für Deckenerneuerung.
Durch Feinstfräsen.
Abfall aufnehmen und nach Wahl des AN verwerten.
Menge: 8,000 m2
Leistungsbereichkatalog: 131

**01.03.0003 Längsmarkierung Typ II herstellen durchg.Fb.begr.*Breite 0,15 m mit Vormarkierung*Kaltspritzplastik grobe Nachstreum. P 7*nicht grob.Decke**
StL-Nr. 2113150512141922
Längsmarkierung Typ II einschl. evtl.
Sperrflächenumrandung als endgültige Markierung herstellen. Abgerechnet wird der markierte Strich, bei
Doppelstrichen zwei Striche.
Durchgehend als Fahrbahnbegrenzung.
Strichbreite = 0,15 m.
Strich mit Vormarkierung.
Markierungssystem aus reaktivem Stoff, spritzbar (Kaltspritzplastik).
Als System mit groben Nachstreumitteln.
Schichtdicke '2x 0,6mm'

Verkehrsklasse = P 7.
Markierung auf nicht grobstrukturierter Asphaltdeckschicht.
Menge: 1300,000 m
Leistungsbereichkatalog: 131

**01.03.0004 Längsmarkierung Typ II herstellen Blockmark. 1 zu 1*Breite 0,25 m mit Vormarkierung*Heißplastikmasse grobe Nachstreum.*P 7 nicht grob.Decke**
StL-Nr. 2113150543171022
Längsmarkierung Typ II einschl. evtl.
Sperrflächenumrandung als endgültige Markierung herstellen. Abgerechnet wird der markierte Strich, bei
Doppelstrichen zwei Striche.
Unterbrochen; Verhältnis Strich/Lücke 1 zu 1 als Fahrbahnbegrenzung (Blockmarkierung).
Strichbreite = 0,25 m.
Strich mit Vormarkierung.
Markierungssystem aus thermoplastischem Stoff, nicht
spritzbar (Heißplastikmasse).
Als System mit groben Nachstreumitteln.
Verkehrsklasse = P 7.
Markierung auf nicht grobstrukturierter Asphaltdeckschicht.
Menge: 50,000 m
Leistungsbereichkatalog: 131

**01.03.0005 Sperrflächenmarkierung Typ II herst Breite 0,30 m*mit Vormarkierung Kaltspritzplastik*grobe Nachstreum.*P 7 nicht grob.Decke**
StL-Nr. 2113151521419202
Sperrfläche als Schrägstrichgatter Typ II als endgültige Markierung herstellen. Abgerechnet wird der markierte Strich.
Strichbreite = 0,30 m.
Strich mit Vormarkierung.
Markierungssystem aus reaktivem Stoff, spritzbar (Kaltspritzplastik).
Als System mit groben Nachstreumitteln.
Schichtdicke '2x 0,6mm'

Verkehrsklasse = P 7.
Markierung auf nicht grobstrukturierter Asphaltdeckschicht.
Menge: 30,000 m
Leistungsbereichkatalog: 131

**01.03.0006 Pfeilmarkierung Typ II herstellen geradeaus*mit Vormarkierung Länge 7,50 m*Heißplastikmasse grobe Nachstreum.*nicht grob.Decke**
StL-Nr. 2113152011321002
Pfeilmarkierung Typ II als endgültige Markierung herstellen.  Verkehrsklasse P 7.
Markierungszeichen = Pfeil geradeaus.
Mit Vormarkierung.
Länge = 7,50 m.
Markierungssystem aus thermoplastischem Stoff, nicht
spritzbar (Heißplastikmasse).
Als System mit groben Nachstreumitteln.
Markierung auf nicht grobstrukturierter Asphaltdeckschicht.
Menge: 6,000 St
Leistungsbereichkatalog: 131

**01.03.0007 Pfeilmarkierung Typ II herstellen li.u.re. ab*mit Vormarkierung Länge 5,00 m*Heißplastikmasse grobe Nachstreum.*nicht grob.Decke**
StL-Nr. 2113152041221002
Pfeilmarkierung Typ II als endgültige Markierung herstellen.  Verkehrsklasse P 7.
Markierungszeichen = Pfeil links und rechts ab.
Mit Vormarkierung.
Länge = 5,00 m.
Markierungssystem aus thermoplastischem Stoff, nicht
spritzbar (Heißplastikmasse).
Als System mit groben Nachstreumitteln.
Markierung auf nicht grobstrukturierter Asphaltdeckschicht.
Menge: 2,000 St
Leistungsbereichkatalog: 131

#### Unterabschnitt 01.04 Beschilderung

**01.04.0001 Verkehrsschild abbauen Größe bis 1,1 m2*Rohrpf. >76,1-108 Fundament entf.*neben d. Fahrbahn Stoffe d.Verw.zuf**
StL-Nr. 2113001110071120
Verkehrsschild ggf. mit Aufstellvorrichtung abbauen.
Schildgröße bis 1,1 m2.
Aufstellvorrichtung = Rohrpfosten über 76,1 mm bis
108,0 mm abbauen.
Fundament entfernen.
Schild neben der Fahrbahn.
Abgebaute Stoffe nach Wahl des AN verwerten.
Menge: 1,000 St
Leistungsbereichkatalog: 130

**01.04.0002 Verkehrsschild abbauen Größe bis 1,1 m2*Rohrpf. bis 76,1 Fundament entf.*neben d. Fahrbahn*Boden a.Bst.verf.**
StL-Nr. 2113001110051191
Verkehrsschild ggf. mit Aufstellvorrichtung abbauen.
Schildgröße bis 1,1 m2.
Aufstellvorrichtung = Rohrpfosten, DU bis 76,1 mm abbauen.
Fundament entfernen.
Schild neben der Fahrbahn.
Abgebaute Stoffe 'Lagern und für Wiedereinbau vorhalten'

Fundamentlöcher mit Boden aus dem Baubereich flächenhaft verfüllen und verdichten.
Menge: 4,000 St
Leistungsbereichkatalog: 130

**01.04.0003 Rohrpfosten aufstellen Länge>2000-2500mm*R.St. 76,1/2,9 mm mit Fußpl.+Ankerk*Aushub verwerten**
StL-Nr. 2113030233309920
Rohrpfosten mit Abdeckkappe für Verkehrsschild aufstellen einschl. anfallenden Aushubarbeiten. Stahlteile
feuerverzinkt. Umgebende Fläche entsprechend dem früheren Zustand herstellen.
Pfostenlänge = über 2000 mm bis 2500 mm.
Rohr = Stahl 76,1/2,9 mm.
Pfosten mit Fußplatte und Ankerkorb.
Aufstellung 'nach Unterlage des AG'

Fundament 'nach Unterlage "Standort 1" "Standort 2" des AG'

Aushub nach Wahl des AN verwerten.
Menge: 4,000 St
Leistungsbereichkatalog: 130

**01.04.0004 Rohrpfosten des AG aufstellen L bis 2 m D 76mm*mit Bodenhül. AN*Ortb.F0,4/0,4/0,8 lagert in Baust.**
StL-Nr. 2113031114097001
Rohrpfosten des AG für Verkehrsschild aufstellen
einschl. anfallenden Aushubarbeiten. Umgebende Fläche
entsprechend dem früheren Zustand herstellen.
Pfostenlänge bis 2000 mm und Rohrdurchmesser bis 76 mm.
Pfosten mit Bodenhülse. Bodenhülse liefert AN. Bodenhülse nach Unterlagen des AG.
Aufstellung 'im Bereich der Verkehrsinsel Pflaster/Asphantfläche'

Fundament aus Ortbeton C 12/15 0,40/0,40 m. Tiefe 0,80m
herstellen.
Rohrpfosten lagert innerhalb der Baustelle.
Menge: 2,000 St
Leistungsbereichkatalog: 130

**01.04.0005 Rohrpfosten des AG aufstellen L>2-3 m D b.76 mm*mit Bodenhül. AN*Ortb.F0,4/0,4/0,8 lagert in Baust.**
StL-Nr. 2113031134097001
Rohrpfosten des AG für Verkehrsschild aufstellen
einschl. anfallenden Aushubarbeiten. Umgebende Fläche
entsprechend dem früheren Zustand herstellen.
Pfostenlänge über 2000 mm bis 3000 mm und Rohrdurchmesser bis 76 mm.
Pfosten mit Bodenhülse. Bodenhülse liefert AN. Bodenhülse nach Unterlagen des AG.
Aufstellung 'in Bereich der Verkehrsinsel'

Fundament aus Ortbeton C 12/15 0,40/0,40 m. Tiefe 0,80m
herstellen.
Rohrpfosten lagert innerhalb der Baustelle.
Menge: 1,000 St
Leistungsbereichkatalog: 130

**01.04.0006 Rohrpfosten des AG aufstellen L>2-3 m D b.76 mm*mit Bodenhül. AN*Ortb.F0,4/0,4/0,8 lagert in Baust.**
StL-Nr. 2113031134097001
Rohrpfosten des AG für Verkehrsschild aufstellen
einschl. anfallenden Aushubarbeiten. Umgebende Fläche
entsprechend dem früheren Zustand herstellen.
Pfostenlänge über 2000 mm bis 3000 mm und Rohrdurchmesser bis 76 mm.
Pfosten mit Bodenhülse. Bodenhülse liefert AN. Bodenhülse nach Unterlagen des AG.
Aufstellung 'neben der Fahrbahn im anstehenden Boden'

Fundament aus Ortbeton C 12/15 0,40/0,40 m. Tiefe 0,80m
herstellen.
Rohrpfosten lagert innerhalb der Baustelle.
Menge: 1,000 St
Leistungsbereichkatalog: 130

**01.04.0007.0 Verkehrssch./Wegweiser des AG anbr. Größe bis 1,1 m2*flache Ausführung Befest. Teil AG*St.-Schelle Pl. I UK Schild ab 2 m*Sch.lag.i. Baust.**
StL-Nr. 2113012611020122
Verkehrsschild bzw. Wegweiser des AG anbringen.
Schildgröße bis 1,1 m2.
Schild = flache Ausführung.
Befestigungsteile liefert AG.
Befestigung mit Stahl-Rohrschellen, feuerverzinkt, nach
IVZ Norm, Standardplan I. Verschraubung aus nicht rostendem Stahl mind. der Stahlsorte A 2.
Anbringung neben der Fahrbahn. Unterkante des Schildes
ab 2,00 m über der Verkehrsfläche.
Verkehrsschild lagert innerhalb der Baustelle. Verkehrsschild säubern.
Menge: 1,000 St
Leistungsbereichkatalog: 130

**01.04.0008 Verkehrssch./Wegweiser des AG anbr. Größe bis 1,1 m2*flache Ausführung Befest. Teil AN UK Schild ab 2 m*Sch.+Bef.i.Baust.**
StL-Nr. 2113012611019921
Verkehrsschild bzw. Wegweiser des AG anbringen.
Schildgröße bis 1,1 m2.
Schild = flache Ausführung.
Befestigungsteile liefert AN.
Befestigung 'bereits am Pfosten vorhanden'

Anbringung neben der Fahrbahn. Unterkante des Schildes
ab 2,00 m über der Verkehrsfläche.
Verkehrsschild mit Befestigungsteile lagert innerhalb
der Baustelle. Verkehrsschild säubern.
Menge: 4,000 St
Leistungsbereichkatalog: 130

**01.04.0009 Wegweiser anbringen Zeichen 430*Höhe 400 mm Breite 1750 mm*Folie RA 3 Sch.2mm,einseitig*Rohrr. Plan III UK Schild ab 2 m**
StL-Nr. 2113010607233112
Pfeilwegweiser oder Tabellenwegweiser in aufgelöster
Form entsprechend statischen und konstruktiven Erfordernissen nach Unterlagen des AG an Aufstellvorrichtung
anbringen. Maßstäbliche Ausführungszeichnung nach Un-
terlagen des AG herstellen.
Schild = Zeichen 430-10, 430-20.
Höhe = 400 mm.
Breite = 1750 mm.
Mit retroreflektierender Folie der Klasse RA 3.
Schild = flach, 2 mm dick, einseitig.
Befestigung in Rohrrahmen nach IVZ-Norm, Standardplan
III. Verschraubung aus nicht rostendem Stahl mind. der
Stahlsorte A 2.
Anbringung neben der Fahrbahn. Unterkante des Schildes
ab 2,00 m über der Verkehrsfläche.
Menge: 2,000 St
Leistungsbereichkatalog: 130

### Abschnitt 02 Asphaltsanierung Parkplatz

#### Unterabschnitt 02.00 Verkehrssicherung

*Hinweis: Leistungen gemäß Anlage VZ-Plan P1 Sperrung Rastplatz*

**02.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**02.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**02.00.0003 Fahrbahnreinigung**
Fahrbahnreinigung mit Saugkehrmaschine vor Verkehrsfreigabe bzw. nach jedem Umbau oder Abbau der Transportablen Schutzeinrichtung durchführen. Fahrbahnreinigung nicht genutzter Verkehrsflächen. Kehrgut von der Baustelle entfernen und nach Verwertung nach Wahl des AN zuführen. Verwertung wird nicht gesondert vergütet.
Menge: 500,000 m2

**02.00.0004 Verkehrssicherung läng.Dauer durchf Arb.st.u. Uml.str*VZ-Plan des AG außer/in Kraft s.*über 2 bis 7 Tage gebührenfrei**
StL-Nr. 2110513031109921
Verkehrssicherung von längerer Dauer betriebsfertig
aufbauen, vorhalten, warten, instand setzen, betreiben
und abbauen. Vorübergehende Verkehrssicherungsmaßnahmen
durchführen. Die Kontrolle der Verkehrssicherung wird
nicht gesondert vergütet. Vorübergehende Markierung,
transportable Lichtsignalanlage, bauliches Leitelement,
mobile Stauwarnanlage, LED-Anzeigetafel und transportable Schutzeinrichtung werden gesondert vergütet.
Verkehrssicherung an Arbeitsstelle und Umleitungsstrecke.
Nach Verkehrszeichenplan des AG.
Vorhandene Verkehrsschilder nach Unterlagen des AG außer Kraft und wieder in Kraft setzen.
Länge des Arbeitsbereiches '..........'

Für Verkehrsführungsphase '..........'

Einsatzzeit über 2 bis 7 Tage.
Verkehrsrechtliche Anordnung, gebührenfrei, nach Unterlagen des AG einholen und zugehörige Unterlagen erstellen. Erforderliche Ortsbesichtigungen zur Erstellung
der Planunterlagen für die verkehrsrechtliche Anordnung
durchführen.
Menge: 1,000 St
Leistungsbereichkatalog: 105

**02.00.0005 Verkehrschild verändern**
Vorhandenes Verkehrsschild verändern, vorhalten, warten, instand setzen, betreiben, kontollieren und abbauen. Vorübergehende Verkehrssicherungsmaßnahmen durchführen.
Verkehrsschild gemäß VZ-Plan P1 Sperrung Rastplatz
Über der Fahrbahn.
Verkehrsschild berührungslos außer Kraft setzen.
Verkehrsschild außer Kraft setzen mit mobiler Auskreuzvorrichtung.
Einsatzzeit über 2 bis 7 Tage
Menge: 3,000 St

#### Unterabschnitt 02.01 Asphaltarbeiten

**02.01.0001 Asphaltbefestigung trennen Einzelfl.*schneiden**
StL-Nr. 231130383109
Asphaltbefestigung geradlinig trennen.
in Einzelflächen längs und quer zur Fahrbahnachse,
Trennen durch Schneiden.
Dicke der Asphaltbefestigung '<= 4cm'
Menge: 50,000 m
Leistungsbereichkatalog: 113

**02.01.0002 Asphaltbefestigung trennen Einzelfl.*schneiden**
StL-Nr. 231130383109
Asphaltbefestigung geradlinig trennen.
in Einzelflächen längs und quer zur Fahrbahnachse,
Trennen durch Schneiden.
Dicke der Asphaltbefestigung '> 4cm bis 12cm'
Menge: 50,000 m
Leistungsbereichkatalog: 113

**02.01.0003 Asphalt fräsen ADS*Splittmastixasph. Tiefe ü.2,5-4,5cm*Fahrbahn*Fräsasph. verw.**
StL-Nr. 2311300513301910
Asphalt fräsen und Fräsgut aufnehmen. Anschlusskante
geradlinig auf Frästiefe herstellen. Der Schnittlinienabstand darf maximal 15 mm betragen.
Asphaltdeckschicht.
Asphaltdeckschicht = Splittmastixasphalt.
Frästiefe über 2,5 bis 4,5 cm.
Fläche = Fahrbahn.
Breite '3,5m bis 12m'

Fräsasphalt nach Wahl des AN verwerten.
Menge: 150,000 m2
Leistungsbereichkatalog: 113

**02.01.0004 Asphalt fräsen ADS*Splittmastixasph.*Fahrbahn*Fräsasph. verw.**
StL-Nr. 2311300513901910
Asphalt fräsen und Fräsgut aufnehmen. Anschlusskante
geradlinig auf Frästiefe herstellen. Der Schnittlinienabstand darf maximal 15 mm betragen.
Asphaltdeckschicht.
Asphaltdeckschicht = Splittmastixasphalt.
Frästiefe '4,5cm bis 12cm'

Fläche = Fahrbahn.
Breite '3,5m bis 12m'

Fräsasphalt nach Wahl des AN verwerten.
Menge: 150,000 m2
Leistungsbereichkatalog: 113

**02.01.0005 Unterlage reinigen Asphaltbefestig.*lose Teile aufn. Einzelflächen**
StL-Nr. 231130581120
Unterlage reinigen. Anfallendes Kehrgut nach Wahl des
AN verwerten.
Unterlage = Asphaltbefestigung.
Lose Bestandteile von Schadstellen aufnehmen.
Nicht zusammenhängende Teilflächen.
Menge: 150,000 m2
Leistungsbereichkatalog: 113

**02.01.0006 Bitumenemulsion aufsprühen Bk100-Bk3,2*Asphalt frisch manuell*C60BP4-S*Menge 200 g/m2 vor A.deckschicht**
StL-Nr. 23113063112113
Bitumenemulsion zur Herstellung des Schichtenverbundes
aufsprühen.
Auf Verkehrsflächen der Belastungsklassen Bk100 bis
Bk3,2.
Unterlage = Asphaltbefestigung, frisch.
Ausführung in Teilflächen manuell.
Bindemittel = C60BP4-S.
Bindemittelmenge = 200 g/m2.
Vor Einbau Asphaltdeckschicht.
Menge: 150,000 m2
Leistungsbereichkatalog: 113

**02.01.0007 Bitumenemulsion aufsprühen Bk100-Bk3,2*Asphalt gefräst manuell*C60BP4-S*Menge 400 g/m2 vor A.bindersch.**
StL-Nr. 23113063122152
Bitumenemulsion zur Herstellung des Schichtenverbundes
aufsprühen.
Auf Verkehrsflächen der Belastungsklassen Bk100 bis
Bk3,2.
Unterlage = Asphaltbefestigung, gefräst.
Ausführung in Teilflächen manuell.
Bindemittel = C60BP4-S.
Bindemittelmenge = 400 g/m2.
Vor Einbau Asphaltbinderschicht.
Menge: 1500,000 m2
Leistungsbereichkatalog: 113

**02.01.0008 Asphaltbindersch.a. AC 16 B S herst Bk100*Dicke 8 cm*Bitumen 25/55-55A Kategorie C 100/0*Gestein SZ 18**
StL-Nr. 2311321912111009
Asphaltbinderschicht aus Asphaltbinder AC 16 B S herstellen. Anlieferung des Asphaltmischguts in
thermoisolierten Transportbehältern.
In Verkehrsflächen der Belastungsklasse Bk100.
Einbaudicke = 8 cm.
Bindemittel = 25/55-55 A.
Grobe Gesteinskörnung = Kategorie C 100/0.
Grobe Gesteinskörnung = Kategorie SZ 18.
Einbau 'nach Wahl des AN'
Menge: 150,000 m2
Leistungsbereichkatalog: 113

**02.01.0009 Asphaltdecksch. aus SMA 11 S herst. Bk100*Dicke 4 cm*Bitumen 25/55-55A Kategorie C 100/0**
StL-Nr. 2311340811110009
Asphaltdeckschicht aus Splittmastixasphalt SMA 11 S
herstellen. Anlieferung des Asphaltmischguts in
thermoisolierten Transportbehältern.
In Verkehrsflächen der Belastungsklasse Bk100.
Einbaudicke = 4 cm.
Bindemittel = 25/55-55 A.
Grobe Gesteinskörnung = Kategorie C 100/0.
Einbau 'nach Wahl des AN'
Menge: 150,000 m2
Leistungsbereichkatalog: 113

**02.01.0010 Asphaltbindersch.a. AC 16 B S herst Bk100*Profilausgleich Bitumen 25/55-55A*Kategorie C 100/0 Gestein SZ 18**
StL-Nr. 2311322413111009
Asphaltbinderschicht aus Asphaltbinder AC 16 B S herstellen. Anlieferung des Asphaltmischguts in
thermoisolierten Transportbehältern.
In Verkehrsflächen der Belastungsklasse Bk100.
Einbau zum Profilausgleich.
Bindemittel = 25/55-55 A.
Grobe Gesteinskörnung = Kategorie C 100/0.
Grobe Gesteinskörnung = Kategorie SZ 18.
Einbau 'nach Wahl des AN'
Menge: 0,300 t
Leistungsbereichkatalog: 113

**02.01.0011 Asphaltbindersch.a. AC 11 B S herst Bk100*Profilausgleich Bitumen 25/55-55A*Kategorie C 100/0 Gestein SZ 18**
Asphaltbinderschicht aus Asphaltbinder AC 11 B S herstellen. Anlieferung des Asphaltmischguts in
thermoisolierten Transportbehältern.
In Verkehrsflächen der Belastungsklasse Bk100.
Einbau zum Profilausgleich.
Bindemittel = 25/55-55 A.
Grobe Gesteinskörnung = Kategorie C 100/0.
Grobe Gesteinskörnung = Kategorie SZ 18.
Einbau nach Wahl des AN
Menge: 0,300 t
Leistungsbereichkatalog: 113

**02.01.0012 Anschl. a. Fuge m. B-fugenb. herst. Anschl.Rep+Aufgr*Anschl.längs+quer Schichtd. 4 cm*über 20-100 m Breite 10 mm**
StL-Nr. 23113917335201
Anschluss als Fuge an bestehende Asphaltschicht oder
Bauteil in der Dicke der Asphaltschicht mit Bitumenfugenband einschließlich zugehörigem und zuvor aufgetragenem Voranstrichmittel herstellen.
Anschluss an Reparatur- und Aufgrabungsflächen.
Längs- und Querfuge.
Dicke der Asphaltschicht = 4 cm.
Einzellängen über 20,00 m bis 100,00 m.
Breite des Bitumenfugenbandes = 10 mm.
Menge: 30,000 m
Leistungsbereichkatalog: 113

**02.01.0013 Abstumpfungsmaßnahme durchführen LFK 2/5*Gestein wie Decke Menge 1 kg/m2**
StL-Nr. 231139522110
Abstumpfungsmaßnahme zur Erhöhung der Anfangsgriffigkeit durch gleichmäßiges Aufbringen und Einwalzen von
Abstreukörnung durchführen. Nicht gebundene Abstreukörnung aufnehmen und nach Wahl des AN verwerten.
Abstreukörnung = Lieferkörnung 2/5.
Aus Gestein wie grobe Gesteinskörnung in Asphaltdeckschicht.
Abstreumenge = 1 kg/m2.
Menge: 150,000 m2
Leistungsbereichkatalog: 113

**02.01.0014 Probegefäß liefern 10-l-Blecheimer*Mithilfe Kprüf.**
StL-Nr. 1910171211
Probegefäß zur Aufnahme von Baustoffproben, für Kontrollprüfungen und für Rückstellproben des AG liefern.
Probegefäß = sauberer 10-l-Blecheimer mit dicht schließendem Deckel.
Mithilfe bei der Probennahme im Baubereich nach Angaben
des AG.
Menge: 2,000 St
Leistungsbereichkatalog: 101
